# Ausbau Haus der Begegnung Amt Brüssow
Angebotsaufforderung (GAEB 90, DA83)
DV-Nummer: 2025-01-
Währung: EUR
Auftraggeber: Amt Brüssow, Amtsdirektorin A. Hartwig, Prenzlauer Straße 8,

## Dachdecker-und Klempnerarbeiten
Datum: 10.03.26

### Titel 01 Dachdeckerarbeiten

**01.1 Baustelleneinrichtung**
Baustelleneinrichtung wie folgt:
Einrichten und Räumen der Baustelle mit An- und
Abfuhr, sowie
Vorhalten der zur Durchführung der nachstehend
beschriebenen Arbeiten, erforderlichen Maschinen,
Geräte, und
Werkzeuge für die Dauer der Arbeiten.
Menge: 1,000 psch

**01.2 Dachabdichtung demontieren, entsorgen, Bitumen, 3-lagig**
Dachabdichtung auf Bitumenbasis, rückstandsfrei
demontieren
und entsorgen.
Art der Dachdichtung :'Bitumenpappe '
Anzahl Lagen: 3
Menge: 150,000 m²

**01.3 Analyse der Bitumenabdichtung**
Laboranalyse zur Festlegung des Entsorgungsschlüssels
und
der Deponie. Probeentnahme, Analyse, Übergabe Protokoll
Menge: 1,000 psch

**01.4 Antennenhalterung entfernen**
Antennenhalterung, einschl. Befestigung, abbauen,
entfernen
und entsorgen.
Menge: 1,000 St

**01.5 Dachausstiegsluke Flachdach, entfernen**
Dachausstiegsluke in Flachdach, mit Scherenleiter
entfernen
und entsorgen. Öffnung in der Dachfläche während der
Bauzeit
verwahren (Holzschalung mit Abdichtungsbahn).
Lukengröße: 150/70 cm
Menge: 1,000 St

**01.6 Blitzableiter entfernen, Flachdach**
Blitzableiter, inkl. Befestigungen auf Flachdach
demontieren und
entsorgen.
Menge: 160,000 m

**01.7 Traglattung, 40/60 mm, Holzunterkonstruktion**
Dachlattung aus ungehobelten Latten aus Nadelholz auf
vorhandene Dachkonstruktion aus Holz (Brettschalung mit
Bitumenbahn), inkl. Höhenausgleich bis 10 mm.
Breite Latten: 60 mm
Höhe Latten: 40 mm
Sortierklasse: S 10
Menge: 1210,000 m²

**01.8 Konterlattung, Dach, 30/50 mm, Holzunterkonstruktion**
Konterlattung aus ungehobelten Latten aus Nadelholz auf
vorhandene Dachkonstruktion, inkl. Höhenausgleich bis
10 mm.
Breite Konterlatte: 50 mm
Höhe Konterlatte: 30 mm
Sortierklasse: S 10
Menge: 1210,000 m²

**01.9 Ortgang, Stirnbrett, gerade**
Stirnbrett für Ortgang, gehobelt, mit geraden
Schnittflächen.
Holzschutz: chemischer Holzschutz erforderlich
Holzart: Fichte/Kiefer
Breite: 150 mm
Dicke: 28 mm
Befestigung: korrosionsbeständige Schrauben
Menge: 41,500 m

**01.10 Lüftungsaufsatz, PVC, DN 100**
Lüftungsaufsatz für Fallleitungen, passend zur
Dachdeckung
und der Neigung, mit Grundplatte, Kugelgelenk und
Dichtmanschette.
Material: PVC
Nenngröße: DN 100
Farbe :'....'
Menge: 8,000 St

**01.11 Lüftungsaufsatz, bestehende Dachfläche, DN 100**
Lüftungsaufsatz in bestehende Dachdeckung einbauen,
einschl.
Dachöffnung, Herstellen des Ausschnittes in Lattung,
Schalung
und dichtenden Schichten, sowie Herstellen eines
dichten
Anschlusses.
Lüftungsaufsatz: PVC, DN 100
Art der Dachdeckung :'....'
Dachaufbau :'....'
Menge: 8,000 St

**01.12 RauchabzugsanlageLichtkuppel 1200/1200 mm**
Lieferung und Einbau einer RWA-Lichtkuppel 1200mm x
1200mm, als Komplettset. Fa. Essmann oder gleichwertig.

Dieses Komplettset RWA mit Spindelantrieb M2 für Lichtkuppeln ab Größe 120 x 120cm, enthält einen STG
Beikirch
Spindelantrieb M2 mit 500mm Hub, eine passende Konsole
und einen Flügelbock für Essmann Lichtkuppeln.
Es muss eine geometrische Rauchabzugsfläche von 1m²
gewährleistetr werden.

Das Set besteht aus:

1 Stück Kingspan STG Spindelantrieb
M2/500-500N/LA/EV1/RWA
1 Stück Kingspan STG Klemmrahmenkonsole K28/B1
1 Stück Kingspan STG Flügelbock FB9/G

Angeb. Fabrikat
:'......................................'
Menge: 2,000 St

**01.13 Rauchabzugszentrale, Dachflächenfenster**
Rauchabzugs-Steuerzentrale für Flachdachfenster, zum
Anschluss vom Motor, inkl. Lüftertaster, Brandmeldern
und zwei
Rauchabzugstastern; inkl. Montage, elektrischer
Anschluss
bauseits.
Bauteil: Rauchabzugszentrale
RWA Steuerungszentrale: inkl. Lüftertaster,
Brandmelder, 2
Rauchabzugstaster
Elektrischer Anschluss: bauseits
Angeb. Fabrikat :'....'
Menge: 2,000 St

**01.14 Steuerleitung für Rauchabzugsanlage**
Steuerleitung für Rauchabzugsanlage (RWA), von
Dachgeschoss in Erdgeschoss, liefern.
Bauteil: Steuerleitung für Rauchabzugsanlage
Anzahl Geschosse: 2
Angeb. Fabrikat :'....'
Menge: 2,000 St

**01.15 Rauchabzugstaster, Dachflächenfenster**
Rauchabzugstaster, 24 Volt, für Dachflächenfenster in
Unterputz-Ausführung; nur liefern, elektrischer
Anschluss
bauseits.
Bauteil: Rauchabzugstaster
Ausführung: 24 V, Unterputz
Elektrischer Anschluss: bauseits
Angeb. Fabrikat :'....'
Menge: 3,000 St

**01.16 Dachausstiegsluke, Titan-Zink, 600/900 mm**
Dachausstiegsluke mit Abdeckung aus Titan-Zinkblech,
bis
0,8 mm dick, inkl. aller erforderlichen Anschlüsse,
Beideckarbeiten usw.
Bauteil: Dachausstiegsluke
Material :'....'
Eindeckrahmen: Aluminium
Abdeckrahmen: Titan-Zink
Verglasung :'....'
Breite: 600 mm
Länge: 900 mm
Farbe :'....'
Angeb. Fabrikat :'....'
Menge: 1,000 St

**01.17 Metallelementdeckung, Profilleiste/Profilfüller**
Profilfüller zur Abdichtung von Profilfugen der
Metallelementdeckung.
Deckung: Metallelementdeckung
Dachneigung: 7°
Formteil: Profilleiste/Profilfüller
Farbe : nach Wahl AG (Standardfarbe)
Material: Aluminium
Angeb. Fabrikat :'....'
Menge: 120,000 m

**01.18 Metallelementdeckung, Traufe**
Traufausbildung der Metallelementdeckung mit
Traufblech.
Deckung: Metallelementdeckung
Dachneigung :  rd. 7°
Dachbereich: Traufe
Formteil: Traufblech
Nutzlänge: 950 mm
Zuschnitt Blech: ca. 200 mm
Menge: 120,000 m

**01.19 Metallelementdeckung, Wandanschlussprofil**
Wandanschluss mit Wandanschlussprofil, passend zur
Dachdeckung mit Metallelementen, inkl. Befestigungsteile
und Ab-
dichtungsstreifen.
Deckung: Metallelementdeckung
Dachneigung: 7°
Dachbereich: Wandanschluss
Formteil: Wandanschlussprofil
Länge Element: ca. 100 cm
Farbe: nach Wahl Auftraggeber(Standardfarbe)
Material: Aluminium
Angeb. Fabrikat :'....'
Menge: 10,000 m

**01.20 Eindeckung mit Trapezprofil 22-214, Aluminium, besch.**
Lieferung und Eindeckung eines Trapezprofiles DIN EN
1090-5
(Fa. LAUKIEN oder gleichwertig). Befestigung der neuen
Trapezprofile auf neu herzustellender Lattung.
Ausführung der
Arbeiten in fertiger Leistung, Inkl. aller Hebezeuge,
Werkzeuge
und Befestigungsmittel.

Deckung:  Trapezprofil 22-214 Aluminium Fa. LAUKIEN
  Materialstärke: 0,6mm
Farbe: nach Wahl Auftraggeber (Standardfarbe)
Dachneigung :'7,0°'
Materialstärke Neu : 0,6 mm

Angeb. Fabrikat
:'...................................................'
Menge: 1210,000 m²

**01.21 Metallelementdeckung, Ortgang, Aluminium**
Ortgang der Metallelementdeckung mit
korrosionsgeschützten
und kunststoffbeschichteten Stahlformteilen, passend
zur
Dachdeckung, inkl. Befestigungsteile.
Deckung: Metallelementdeckung
Dachneigung: 7°
Dachbereich: Ortgang
Formteil: Winkelformstück
Länge Element: min. 100 cm
Farbe : nach Wahl AG (Standardfarbe)m
Material: Aluminium
Menge: 41,500 m

**01.22 Metallelementdeckung, First, Aluminium**
Firstabdeckung der Metallelementdeckung mit
korrosionsgeschützten und kunststoffbeschichteten
Stahlformteilen, passend zur Dachdeckung, inkl.
Befestigungsteile, Lüfterprofile und evtl.
erforderlicher
Zusatzlattung.
Deckung: Metallelementdeckung
Dachneigung 7°
Dachbereich: First
Formteil: Firsthaube, 1-teilig
Deckbreite: ca. 100 cm
Material: Aluminium
Menge: 120,000 m

**01.23 Bebeilen, geschädigte Hölzer**
Bebeilen von geschädigten Hölzern durch Abtragen des
geschädigten Holzes bis zum tragfähigen Kern, Bauschutt
abtransportieren und entsorgen.
Abrechnung erfolgt nach bearbeiteter Oberfläche.
Menge: 20,000 m²

**01.24 Lieferung Holz, Nadelholz C 30**
Bauschnittholz, sortiert und technisch getrocknet, aus
Nadelholz
für Instandsetzungs-Zimmererarbeiten liefern; Abbund
gesondert.
Holzart: Fichte/Tanne
Sortierklasse: S 13 nach DIN 4074-1
Holzfeuchte: trocken (max. 20 %)
Festigkeitsklasse: C 30
Einschnittart: herzgetrennt
Einzellängen: bis ca. 6,00 m
Menge: 5,000 m³

**01.25 Schwelle ersetzen, 20/20 cm, Fichte,**
Schwelle einbauen; Sparrenköpfe anschließen. Vor dem
Ausbau der altenSchwellen sind alle statisch
notwendigen
Abstützungsmaßnahmen auszuführen. Die erforderlichen
Sicherungselemente usw. sind in den Einheitspreis
einzukalkulkieren.
Holzart: Fichte
Querschnitt: max. 20/20 cm
Oberfläche: sägerau
Menge: 30,000 m

**01.26 Sparrenköpfe reparieren, Anlaschung**
Anlaschungen, beidseitig, (an stark beschädigten
Sparrenköpfen); zur Verstärkung von Bestandshölzern der
Dachkonstruktion Beidseitiges Anbringen von Laschen
4/20,
inkl. Verschraubung.
Bauteil: Sparrenköpfe
Holzart: Fichte / Tanne
Menge: 20,000 m

**01.27 Stundensatz Vorarbeiter, Dachdecker**
Arbeiten, welche nicht in den Positionen erfasst sind
und gegen
Nachweis zur Ausführung kommen.
Menge: 10,000 h

**01.28 Stundensatz Fachwerker, Dachdecker**
Arbeiten, welche nicht in den Positionen erfasst sind
und gegen
Nachweis zur Ausführung kommen.
Menge: 10,000 h

**01.29 Stundensatz Meister, Zimmerarbeiten**
Arbeiten, welche nicht in den Positionen erfasst sind
und gegen
Nachweis zur Ausführung kommen:
Meister
Menge: 20,000 h

**01.30 Stundensatz Vorarbeiter, Zimmerarbeiten**
Arbeiten, welche nicht in den Positionen erfasst sind
und gegen
Nachweis zur Ausführung kommen:
Vorarbeiter
Menge: 20,000 h

**01.31 Stundensatz Fachwerker, Zimmerarbeiten**
Arbeiten, welche nicht in den Positionen erfasst sind
und gegen
Nachweis zur Ausführung kommen:
Fachwerker
Menge: 20,000 h

### Titel 02 Dachklempnerarbeiten

**02.1 Dachrinne vorgehängt, Tropfblech, Rinneneinhang, halbr./kastenf., demont./ents.**
Dachrinne vorgehängt, einschl. Rinnenhaken und
Tropfblech,
vollständig demontieren und entsorgen. Das Gerüst wird
bauseits gestellt.
Bauteil: Dachrinne vorgehängt, Tropfblech,
Rinneneinhang
Form d. Dachrinne: halbrund/kastenförmig
Maßnahme: demontieren, entsorgen
Vergütung d. Entsorgung: durch AN
Nenngröße :'....'
Werkstoff :'....'
Menge: 120,000 m

**02.2 Fallrohr, rund, demontieren, entsorgen, DN 100**
Fallrohr der Dachentwässerung, einschl. der
Rohrschellen und
Rohrverbindungen zu den Dachrinnen und den Standrohren
vollständig demontieren und entsorgen. Das Gerüst wird
bauseits gestellt.
Bauteil: Fallrohr
Form: rund
Maßnahme: demontieren, entsorgen
Vergütung d. Entsorgung: durch AN
Nenngröße: bis DN 100
Werkstoff :'....'
Menge: 50,000 m

**02.3 Standrohr, demontieren, entsorgen, Gusseisen, bis DN 100, mit Erdarbeiten**
Standrohr der Dachentwässerung mit den Anschlüssen an
die
Fallrohre ca. 50 cm unter Terrain abtrennen und
entfernen, inkl.
Erdarbeiten und Entsorgung.
Bauteil: Standrohr
Form: rund
Maßnahme: demontieren, entsorgen
Vergütung d. Entsorgung: durch AN
Nenngröße: bis DN 100
Werkstoff: Gusseisen
Menge: 6,000 St

**02.4 Vogel-/Insektenschutz Gitter, Aluminium, 150 mm**
Traufgitter als flexible Absperrung für Vogel- und
Insektenschutzmaßnahme passend zur Dachdeckung.
Dachbereich: Traufe
Bauteil: Vogel-/Insektenschutz Gitter
Material: Aluminium
Zuschnitt: ca. 150 mm
Menge: 120,000 m

**02.5 Hängerinne, halbrund, Titanzink (Zn), 333 mm**
Dachrinne als Hängedachrinne im Gefälle, mit
Rinnenhaltern
und Dachrinnenverbindern an der Traufe montiert.
Bauteil: Hängerinne
Rinnenform: halbrund
Werkstoff: Titanzink (Zn)
Rinnenhalter: Stahl verzinkt, LA
Wulstdurchmesser: Klasse X
Dicke Werkstoff: mind. 0,70 mm
Nenngröße Dachrinne: 333 mm
Menge: 120,000 m

**02.6 Randverstärkung, Rundstahl verzinkt (VSt), 8 mm**
Randverstärkung durch einen in den Vorderwulst
eingeschobenen verzinkten Rundstahl.
Bauteil: Randverstärkung
Werkstoff: Rundstahl verzinkt (VSt)
Durchmesser Stab: 8 mm
Menge: 120,000 m

**02.7 Rinnenbewegungsausgleich, Hängerinne, Titanzink (Zn), 333 mm**
Rinnenbewegungsausgleich für halbrunde oder rechteckige
Hängedachrinnen mit Schutzblende und Wulstabdeckung.
Bauteil: Rinnenbewegungsausgleich
Werkstoff: Titanzink (Zn)
Nenngröße Dachrinne: 333 mm
Einbauort: Hängerinne
Menge: 40,000 St

**02.8 Rinnenendstück, flach, Titanzink (Zn), 333 mm**
Rinnenendstück, flach, für halbrunde oder kastenförmige
Dachrinnen.
Bauteil: Rinnenendstück (Rinnenboden)
Ausführung: flach, gebördelt
Rinnenform :'....'
Werkstoff: Titanzink (Zn)
Dicke Werkstoff: mind. 0,70 mm
Nenngröße Dachrinne: 333 mm
Menge: 4,000 St

**02.9 Einhangstutzen, gerade, konisch, rund, Titanzink (Zn), vorb., DN 100, 333 mm**
Rinneneinhangstutzen für vorgehängte Dachrinnen.
Bauteil: Rinneneinhangstutzen
Form d. Dachrinne: halbrund
Art d. Befestigung :'....'
Ausführung: gerade, konisch, rund
Werkstoff: Titanzink (Zn), vorbewittert
Nenngröße Fallrohr: DN 100
Nenngröße Dachrinne: 333 mm
Menge: 6,000 St

**02.10 Fallrohrbögen m. Rohrzwischenstück, kreisf., Titanzink (Zn), vorb., DN 100**
Fallrohrbogen rund, als Doppelbogen, für die Verbindung
zwischen Dachrinne und Fallrohr.
Ausführung: 2 Bögen mit Rohrzwischenstück
Form: kreisförmig
Krümmung Bogen :'45°'
Ausladung :'75cm '
Werkstoff: Titanzink (Zn), vorbewittert
Nenngröße: DN 100
Menge: 6,000 St

**02.11 Fallrohr, kreisförmig, Titanzink (Zn), vorbewitt., DN 100**
Regenfallrohre für die Dachentwässerung, inkl. aller
Zubehör-
und Befestigungsteile.
Untergrund :'....'
Bauteil: Fallrohr
Form: kreisförmig
Ausführung: Muffe einseitig
Befestigung: Rohrschellen mit doppeltem Scharnier
Nahtausbildung :'....'
Werkstoff: Titanzink (Zn), vorbewittert
Dicke Werkstoff: mind. 0,65 mm
Nenngröße: DN 100
Menge: 50,000 m

**02.12 Fallrohr, Titanzink (Zn), vorbewittert, Mehrpreis**
Fallrohr aus Titan-Zink, in Qualität "vorbewittert",
als Mehrpreis.
Bauteil: Fallrohr
Werkstoff: Titanzink (Zn), vorbewittert
Nenngröße :'....'
Menge: 50,000 m

**02.13 Standrohr, Stahl verzinkt (VSt), DN 100, l=100 cm**
Standrohr, als stoßsicherer Übergang zwischen
Fallleitung und
Entwässerungskanal, einschl. Befestigung mit
Standrohrschellen und dem Anschluss an die erdverlegte
Leitung.
Untergrund :'....'
Bauteil: Standrohr
Werkstoff: Stahl verzinkt (VSt)
Länge Rohr: 100 cm
Nenngröße: DN 100
Menge: 6,000 St

**02.14 Verkleidung der Dachüberstände mit Winkelstehfalz,**
Trauf- und Ortgang, stirn- und unterseitig mit
Winkelstehfalz
bekleidung, auf neue Unterkonstruktion. Bandmaterial
bauseits
profiliert, hergestellt aus profilierten Scharen,
einschließlich
Trennlage. Jede Schar ist aus einer Länge zu fertigen.
Die
Befestigung der Schare erfolgt mit Fest- und
Schiebeheftern.

Farbe  : nach Wahl des AG (anthrazit o.ä.)
Material  : Aluminium
DAchüberstand: rd. 70cm
Metalldicke : 0,7mm
Oberfläche: glatt
Menge: 165,000 m²

USt %: 19,00
